# Erneuerung Zulauf Rechen GKA Bad Mbg
Angebotsaufforderung (GAEB 90, DA83)
DV-Nummer: 26_GKA_2
Währung: EUR

## Erneuerung Zulauf
Datum: 17.09.26

### Titel 01 Baustelleneinr./Verkehrss.

**01.1 Baustelleineinrichtung und -räumung**
Einrichten der Baustelle einschl. Anfuhr und Aufstellen
der für die Baustelle erforderlichen Baumaschinen mit
einsatzbereiten, stromunabhängigen
Reserveantriebsaggregaten, Geräten, Maschinen, Baubuden
usw., das Einrichten von Materiallagerplätzen sowie das
Vorhalten und der Betrieb der gesamten Baustelleneinrichtung für die Dauer der Bauzeit und Auf-
und Abladen sowie im Verlauf der Bauzeit erforderlicher
Zwischentransport des Einrichtungsmaterials innerhalb
der Baustelle.

Die Herstellung sämtlicher erforderlicher Strom- und
Wasseranschlüsse unter Einhaltung der erforderlichen
Sicherheitsvorschriften.

Werden vom Auftragnehmer für die Zufahrt zur Baustelle
öffentlichen Wege und Plätze benutzt, sind diese
regelmäßig von durch den Baubetrieb verursachten
Verschmutzungen ohne besondere Vergütung zu reinigen,
so daß keine Belästigungen oder Beeinträchtigungen des
öffentlichen Verkehrs eintreten. Die laufende
Unterhaltung von für die Zufahrt zur Baustelle
genutzten Wirtschaftswegen sowie deren evtl. spätere
Wiederherstellung in den mindestens vor Beginn der
Bauarbeiten vorgefundenen Zustand ist ebenfalls Sache
des Auftragnehmers. Für aus Vernachlässigung und
Nichterfüllung entstehende Schäden haftet der
Auftragnehmer.

Der Auftragnehmer ist für die Erfüllung der
behördlichen und berufsgenossenschaftlichen
Verpflichtungen gegenüber seinen Arbeitnehmern allein
verantwortlich.

Nach Beendigung der Bauarbeiten ist die gesamte
Baustelleneinrichtung abzubauen, zu verladen und
abzufahren einschl. Abbruch und Abtransport evtl.
hergestellter Hilfsfundamente, Verankerungen, Masten
usw., das Säubern der Baustelle, das Beseitigen von
durch den Betrieb entstandenen Schäden an mitbenutzten
öffentlichen Verkehrswegen und Plätzen sowie
Wiederherstellung des vorgefundenen Zustandes,
Beseitigung von Versorgungsanschlüssen usw.,
Wiederherstellung des durch die Baumaßnahme
beschädigten Eigentums Dritter wie Zäune, Wege,
Böschungen usw., so daß keine Nachforderungen
entstehen. Die Kosten für die laufende Wartung der
Absperrungen, Beschilderungen und Beleuchtungen der
Baustelle sind in die Einheitspreise einzurechnen.

Die Vergütung der Baustelleneinrichtungspauschale
erfolgt zu Beginn der Baustelle mit einem Teilbetrag
von 20 %, mit Teilbeträgen von 25 % nach 1/3 bzw. 2/3
der ausgeführten Bauleistungen und von 30 % bei Vorlage
der Schlußrechnung.

Bei Stellung der Schlußrechnung ist die
Baustelleneinrichtung den Teilen  anteilig
zuzuschlagen.
Menge: 1,000 psch

**01.2 Bauzaun liefern u.aufbauen**
Bauzaun nach Angaben des AG einschl. der erforderlichen
Tore standsicher herstellen, während der Bauzeit
vorhalten und unterhalten sowie nach Beendigung der
Bauzeit entfernen.

In den Einheitspreis ist das mehrmalige Versetzen
während der Bauzeit, einschl. Hausanschlüsse
einzukalkulieren.

70 v.H. des Preises werden nach Aufstellung, der Rest
nach Entfernen des Bauzaunes vergütet.
Zaunhöhe über Gelände 2,0 m.
Zaun aus Stahlgitterfeldern.
Menge: 1,000 psch

**01.3 Rammsondierung ausführen Sonde DPL**
Rammsondierung ausführen Sonde DPL
5 Bereich bis 5 m Bodenkl. LB
Rammsondierung ausführen Sonde DPL
Ansatz Gelände
Rammsondierung nach DIN 4094-Teil 3 ausführen.
Rammdiagramm aufstellen. Vergütet wird nach Tiefe ab
Ansatzpunkt.
Gerät = leichte Rammsonde DPL 5.
Sondierbereich bis 3,5 m.
Bodenklasse = LB.
Ansatzpunkt = OK Gelände.
Menge: 10,000 m

### Titel 02 Mischwasserkanal

**02.1 Bodenaushub für Rohrgräben, Homogenbereich 1**
Boden für Kanalgräben, Schächte und Baugruben für
Sonderschächte bis zur planmäßigen Tiefe profilgerecht
ausheben, laden und entsorgen.

Verdrängter und unbrauchbarer Boden ist als AN-Eigentum
abzufahren und fachgerecht zu entsorgen
einschließlicher aller erforderlichen
Entsorgungsnachweise.

Der Rohrgraben- bzw. Baugrabenverbau entsprechend den
statischen und konstruktiven Erfordernissen wird
gesondert vergütet.

Homogenbereich:  1
Aushubbreite:  gem. DIN EN 1610 und nach
  Zeichnung und Angabe
Zuordnungswert LAGA: bis einschließlich Z 1

In den Einheitspreis sind alle Transporte von
Erdmaterialien, Separierungen, Handarbeit, Ladevorgänge
etc., Nachweise, zusätzliche Aufwendungen durch
Geländeverhältnisse und Wurzelwerk, einzurechen.

Die Abrechnung erfolgt nach örtlichem Aufmaß und gem.
DIN EN 1610 außschließlich mit senkrechten Grabenwänden
ab GOK bzw. Erdplanum. Die Grabensohle ist von Hand
nachzuarbeiten und zu planieren. Die Kosten hierfür
sind einzukalkulieren.
Menge: 300,000 m3

**02.2 Bodenaushub für Rohrgräben, Homogenbereich 2**
Boden für Kanalgräben, Schächte und Baugruben für
Sonderschächte bis zur planmäßigen Tiefe profilgerecht
ausheben, laden und entsorgen.

Verdrängter und unbrauchbarer Boden ist als AN-Eigentum
abzufahren und fachgerecht zu entsorgen
einschließlicher aller erforderlichen
Entsorgungsnachweise.

Der Rohrgraben- bzw. Baugrabenverbau entsprechend den
statischen und konstruktiven Erfordernissen wird
gesondert vergütet.

Homogenbereich:  2
Aushubbreite:  gem. DIN EN 1610 und nach
  Zeichnung und Angabe
Zuordnungswert LAGA: bis einschließlich Z 1

In den Einheitspreis sind alle Transporte von
Erdmaterialien, Separierungen, Handarbeit, Ladevorgänge
etc., Nachweise, zusätzliche Aufwendungen durch
Geländeverhältnisse und Wurzelwerk, einzurechen.

Die Abrechnung erfolgt nach örtlichem Aufmaß und gem.
DIN EN 1610 außschließlich mit senkrechten Grabenwänden
ab GOK bzw. Erdplanum. Die Grabensohle ist von Hand
nachzuarbeiten und zu planieren. Die Kosten hierfür
sind einzukalkulieren.
Menge: 1200,000 m3

**02.3 Längsbehinderung im Rohrgraben**
Längsbehinderung im Rohrgraben- und
Baugrubenbereich für das evtl. Aufnehmen und
Sichern von Kabeln, Ver- und
Entsorgungsleitungen einschl. Abstrebungen,
Unterstützungen bzw. Anhängen oder
Beiseitelegen von Kabeln und dergleichen. In
den Einheitspreis einzuberechnen ist die
Wiederherstellung des vorgefundenen Zustandes
einschl. der Einsandung und sonstige
Abdeckungen.
Menge: 350,000 m

**02.4 Oberboden abschälen**
auf mieten
Menge: 1100,000 m²

**02.5 Baugrubenverbau herstellen**
Baugrubenverbau für die Rohrgräben und
Schachtbaugruben gem. DIN 18.303 nach den
Richtlinien der UVV herstellen, den Verbau
einschl. der erforderlichen Aussteifungen
vorhalten und später wieder beseitigen.

Die beidseitige verbaute Fläche wird einzeln
abgerechnet; das Aufmaß bezieht sich auf
Rohrinnensohle und OK Gelände.

Verbauart: Senkrechter Normenverbau.

Anmerkung:

Ein Abböschen ist teilweise - vorbehaltlich
der Zustimmung durch die Bauleitung -
möglich. Bei geböschten Wänden wird der
Graben für die Ermittlung des Aushubes
durchgehend mit der Breite abgerechnet, die
einschl. Verbau erforderlich wäre.

Der über den normalen Graben hinausgehende
Mehraushub wird nicht verrechnet, jedoch wird
bei Grabentiefe ab 1,25 m der ansonsten
erforderliche Verbau so vergütet, als wäre er
hergestellt worden.
Menge: 1650,000 m2

**02.6 Beton C 16/20 liefern**
Beton C 16/20 frei Verwendungsstelle liefern
und in den Baugruben und Rohrgräben als
Betonauflager bzw. Betonummantelung des Absturzbauwerk
sowie für Pflasterbettung u. dgl. nach Angabe der
Bauleitung gem. DIN 4033 einbauen und
verdichten. Die Abrechnung erfolgt nach
Lieferscheinnachweis.
Menge: 2,000 m3

**02.7 Basaltsplitt 0/32 mm liefern und einbauen**
Basaltsplitt 0/32 mm für den Rohrgraben als
Unterbettungs- und Ummantelungsmaterial für
die Leitungszone und zur Erneuerung der
Frostschutz- und Sauberkeitsschichten nach
Angaben der Bauleitung als Bodenaustausch
liefern und einbauen. Der Einbau ist mit der
Position - Rohrgraben ausheben und wieder
verfüllen - abgegolten.

In den Einheitspreis einzurechnen ist die
Abfuhr des verdrängten Bodens.(Kippe des AN).
Nachweis durch Lieferscheine, die der
Bauleitung oder einem Beauftragten täglich
unaufgefordert vorzulegen sind.
Menge: 950,000 t

**02.8 Recycling liefern und einbauen**
Recyclingmaterial liefern und einbauen. Das
angebotene Material muß den einschlägigen
Bestimmungen entsprechen und kommt nur auf
Anordnung der Bauleitung zur Ausführung.

Nachweis durch Lieferscheine, die der
Bauleitung oder einem Beauftragten täglich
unaufgefordert vorzulegen sind.
Menge: 950,000 t

**02.9 Porenleichtbeton liefern und einbauen**
Porenleichtbeton nach DIN 1045 zum Verfüllen von
nicht mehr benötigten alten Kanalleitungen
verschiedener Nennweiten liefern und
hohlraumfrei einbringen.
Nachweis durch Lieferscheine.
Menge: 50,000 m3

**02.10 Schacht abmauern**
Abmauerung aus Kanalklinkern in Zementmörtel
MG III DIN 1053 für Rohrleitung DN 300 - DN500
herstellen. Wanddicke 24.
Im Einheitspreis enthalten ist die Lieferung
sämtlicher Materialien, Wasserhaltung und
aller Nebenleistungen.
Menge: 1,000 St

**02.11 Bituminöse Schichten schneiden d=12 cm**
Bituminöse Schichten mit geeignetem Gerät sauber und
gradlinig durchtrennen.

Bei ausgebrochenen Grabenwänden unterhalb der bit.
Schichten sind diese ohne Vergütung entsprechend breit
zurückzuschneiden oder zu stemmen.

Ausführung nur auf Anordnung der Bauleitung.Fahrbahn

Schichtdicke: 12 cm.
Menge: 15,000 m

**02.12 Bituminöse Schichten aufnehmen d=12 cm**
Bituminöse Schichten vor Aushub der Rohrgräben lösen,
laden und einer ordnungsgemäßen Entsorgung/Verwertung
nach Wahl des AN außerhalb der Baustelle zurühren.
Auf Verlangen des AG hat der Unternehmer eine
Bestätigung der Entsorgungsstelle/Verwertungsstelle
über die schadlose Ablagerung der bituminösen Stoffe
vorzulegen.
Nach Verfüllen des Grabens ist der Aufbruch zur
Wiederherstellung provisorisch, jedoch verkehrssicher
mit Basaltmaterial zu schließen und später in erf.
Dicke zu beseitigen und anderweitig einzubauen.

Das saubere Schneiden oder Stemmen der Schichten wird
gesondert vergütet.

Aufbruchbereich: Fahrbahn ,Gemeindestrassen

Dicke: 12 cm
Menge: 20,000 m2

**02.13 Bituminöse Schichten herstellen, AC 22 TN**
Bituminöse Befestigung nach ZTV Aspahlt auf
entsprechend der ZTVE verdichtetem und ebenflächigem
Frostschutzplanum herstellen.

Nachweis durch Lieferscheine, die der Bauleitung
täglich unaufgefordert vorzulegen sind.

Wiederherstellungsbereich: Gemeindestraße

Asphalttragschichtmischgut
AC 22 T N herstellen.
In Verkehrsflächen der Belastungsklasse BK 0,3
einbauen.
Bindemittel "Bitumen 70/100"
Einbaustärke:

250 kg/qm Tragschicht
Menge: 20,000 m2

**02.14 Bituminöse Schichten herstellen, AC 8 DN**
Asphaltdeckschicht aus Asphaltbeton für
Asphaltdeckschichten
herstellen
Wiederherstellungsbereich: Gemeindestraße

AC 8 D N herstellen
In Verkehrsflächen der Belastungsklasse BK 0,3
Einbaumenge 100 kg/m2.
Bindemittel = 50/70.
Grobe Gesteinskörnung "C 90/1 "
Aufhellungsgestein  20 % Quarzit .
Asphaltmischgut ohne Verwendung von Asphaltgranulat.

Nachweis durch Lieferscheine, die der Bauleitung
täglich unaufgefordert vorzulegen sind.

Einbaustärke:
75 kg/qm
Menge: 20,000 m2

**02.15 Bitumenemulsion aufsprühen**
Bitumenemulsion zur Herstellung des Schichtenverbunds
aufsprühen.
In Verkehrsflächen der Belastungsklasse 0,3
Unterlage Asphaltbefestigung ,frisch
mit Rampenspritzgerät
Bindemittel=C60BP1-S
Bindemittelmenge=0,25-0,30 kg/m²
Vor Einbau der Asphaltdeckschicht
Menge: 20,000 m2

**02.16 Abstumpfungsmaßnahme durchführen**
Abstumpfungsmaßnahme zur Erhöhung der
Anfangsgriffigkeit durch gleichmäßiges Aufbringen und
Einwalzen von Abstreumaterial durchführen. Nicht
gebundenes Material
aufnehmen und der Verwertung nach Wahl des AN zuführen.
Abstreumaterial = Lieferkörnung 1/3.
Abstreumenge "1,5 kg/m2"
Maschinell aufstreuen
Die Abrechnung der Gesamtfläche wird aufgeteilt.(SW,
WL)
Menge: 20,000 m2

**02.17 Anschlußnähte mit Bitumenfugenband**
Anschlußnähte in Asphaltbeton-Deckschichten
mit Bitumenfugenband wie folgt herstellen.

Kantenschnitt an der vorhandenen Deckschicht
mit Schneidgerät bis zu 4 cm tief in neuer
Deckschichtdicke herstellen.

Alternativ zum Kantenschnitt kann die
Deckschicht auch abgefräst werden.

An den Ecken müssen die Schnitte in voller
Tiefe über Kreuz so ausgeführt werden, daß
die volle Schichtdicke gewährleistet ist.

Alte Deckschicht ausbrechen und wie Aufbruch
beseitigen.

Senkrecht geschnittene Kanten reinigen, ggf.
vortrocknen, Kanten mit vom Hersteller des
Fugenbandes vorgeschriebenem Voranstrich gut
deckend streichen und trocknen lassen.

Schmelzbares Bitumenfugenband 10 mm Breite
mit Gasbrenner leicht anschmelzen und
gleichzeitig mit erwärmtem Spachtel o.ä. an
den Schnittkanten fest andrücken.

Die Höhe des Fugenbandes ist gleich der Höhe
des einzubauenden Mischgutes im
unverdichteten Zustand zu wählen. Ausbildung
von Eckpunkten und Fugenband-Anschlüssen nach
Angabe des Herstellers.

Kreuzschnitte in Fugenbandresten satt
ausfüllen und mit Spachtel warm verstreichen.

Bei der Verdichtung ist unbedingt darauf zu
achten, daß der erste Walzgang in 10 cm
Breite in Längsrichtung der Nähte zu erfolgen
hat.

Im Einheitspreis enthalten ist die Lieferung
des Fugenbandes, des Voranstriches sowie alle
Nebenarbeiten.

Nach dem Einbringen der Deckschicht ist die
Naht durch sauberes Anstreichen mit
Regeneriermittel abzustreuen
mit Magergrus zu versiegeln.
Menge: 15,000 m

**02.18 Betonrohre DIN 4032 (BEKU) DN 500**
Betonrohre nach DIN 4032, Form KW, mit Muffe für
Rollringdichtung (Doppeldichtungen) und innen
eingezogenem Kunststoffrohr aus PVC mit werkseitig
eingebauter Lippendichtung, entsprechend den
Belastungs- und Einbaubedingungen der DIN 4032, frei
Baustelle liefern, abladen und entsprechend den
Ausführungsvorschriften nach DIN 4033 verlegen.

Die Verlegevorschriften des Herstellers sind zu
beachten.

DN 500
Menge: 340,000 m

**02.19 Paß-, Gelenkstücke (BEKU) Glocke DN 500**
Paß-, Anschluß- und Gelenkstücke für BeKu-Rohre in
verschiedenen Baulängen für den gelenkigen
Schachtanschluß als Zulage zu den jeweiligen
Rohrpositionen liefern und verlegen.

DN 500 mit Glockenmuffe.
Menge: 5,000 St

**02.20 Paß-, Gelenkstücke (BEKU) Spitzende DN 500**
Paß-, Anschluß- und Gelenkstücke für BeKu-Rohre in
verschiedenen Baulängen für den gelenkigen
Schachtanschluß als Zulage zu den jeweiligen
Rohrpositionen liefern und verlegen.

DN 500 mit 2 Spitzenden.
Menge: 6,000 St

**02.21 Fertigschachtunterteile(PU)DN 500,DN 1200**
Wasserdichte Stahlbeton- Fertigschachtunterteile nach
DIN 4034, Teil I aus C40/50 mit werkseitig eingebauten
Sicherheitstritten nach DIN 19535, bestehend aus einem
vollausgekleideten Innenteil (bis über das Spitzende)
aus PU, Gerinne bis zum Rohrscheitel hochgezogen, mit
Doppelmuffen zur Aufnahme von BeKu-Rohren einschl.
Dichtungen werkseitig einbetoniert liefern und
einbauen.

Die Rohröffnungen sind scheitelgleich anzuordnen.

einschl. Lieferung aller Stoffe und Nebenarbeiten.

Schachtunterteil l.W. 1200 mm.

Zulauf/Ablauf 500 / 500 BEKU
Menge: 5,000 St

**02.22 Schachtabwinklung (Zulage)**
Abgewinkelte Gerinne als Zulage zu den Fertig
-Schachtunterteilen herstellen.
Menge: 4,000 St

**02.23 Betonschachtringe (DIN 4034) einbauen**
Kanalschächte aus Betonschachtringen (DIN
4034, Teil I, ) mit werkseitig eingesetzten
Sicherheitstritten nach DIN 19555 frei
Verwendungsstelle liefern und höhengerecht
versetzen. Die Falze sind mit entsprechenden
Dichtungsringen zu dichten und innen wie
außen mit Kunststoffmörtel auszufugen.
einschl. Lieferung aller Stoffe und
Nebenarbeiten.

l.W. 1200 mm.
Menge: 5,500 m

**02.24 Betonkonen**
Betonkonen (DIN 4034 Teil 1) einschl.
Sicherheitssteigeisen nach DIN 19555 frei
Baustelle liefern und wie vor einbauen,
einschl. aller erforderlichen Materialien.

l.W. 1200 mm.
Menge: 5,000 St

**02.25 Betonausgleichsringe h = 6,0 - 14,0 cm**
Betonausgleichsringe l.W. 625 mm alle gängigen größen
Menge: 5,000 St

**02.26 Schachtabdeckungen liefern**
Schachtabdeckung Klasse B 125 mit Verriegelung nach DIN
EN 124-2.
Deckel aus Beton und Gusseisen ohne Ventilation,
UV-beständig, Frost-Tausalzbeständig,
mit 2-fach Verriegelung,
Rahmen aus Beton und Gusseisen,
Rahmenhöhe 125 mm,
Lichte Weite 610 mm,
Rahmendurchmesser 750 mm,
Gesamtgewicht ca. 109 kg
Menge: 5,000 St

**02.27 Umbindung an den Bestehenden Kanal**
Die Umbindung beinhaltet folgende Arbeiten:

Abriss des alten Messbauwerks aus Stahlbeton (ca. 25m³)
und drei aufweitende Kernbohrungen in Stahlbeton
von DN 400 auf DN 500

Kernbohrung

Kernbohrung für die Wanddurchführung von PP Rohren
DN 500 in Verbindung mit nachfolgend beschriebener
Mauerdurchführung zum Einbau in die Bauwerkswand
(Stahlbeton). Die Ankerlöcher für das Kernbohrgerät
sind nach Abschluss der Arbeiten mit
Instandsetzungsmörtel fachgerecht zu verschließen.
Wandstärke bis 350 mm
Nach der Erstellung der Kernbohrung ist die
Bohrlochwandung mit einer Grundierung und einem
Speziallack zu versiegeln.

Mauerdurchführung/Ringraumdichtung

Mauerdurchführung für Rohrleitung aus PP DN 500 zum
Einbau in die Wände bzw. Kernbohrung, bestehend aus
einzeln ineinandergreifenden Elastomerteilen (2 St.
Gliederringdichtung je Mauerdurchführung), druckdicht
bis 2 bar. Die Montage der Mauerdurchführung hat so zu
erfolgen das die Spannschrauben in das Bauwerksinnere
zeigen.

Alle anfallenden Materialien (Bohrkerne, Abrissschutt,
etc.) gehen in das Eigentum des AN über und sind
fachgerecht zu entsorgen.
Menge: 1,000 psch

**02.28 Schachtbauwerk**
Stahlbetonbauteil gem. beiliegender Zeichnung
herstellen und einbauen
Menge: 1,000 St

**02.29 Zwischenflansch Durchflussmessgerät nach dem Ultraschall-Laufzeitdifferenz Messverfahren zum Einsatz in Wasser- und Abwassertransportierenden teil- und vollgefüllten Rohrleitungen**
Die Durchflussmessung erfasst kontinuierlich den
Wasseranfall, sowohl bei unterschiedlichen Füllständen
bei freiem Abfluss und in Rückstausituationen wie bei
unterschiedlichem Feststoffgehalt und Verschmutzung des
zu messenden Mediums.
Durchflussmessung mit verringertem systematischem
Messfehler bei der Bestimmung der Durchflussmenge
infolge einer Störung der räumlichen
Geschwindigkeitsverteilung des Mediums.
Strömungsoptimiertes Rohrstück/Zwischenflanschgerät mit
zehn vertikal ausgerichteten, in einer Vielzahl von in
der Rohrwandung integrierten Stufen angeordneten,
redundant ausgelegten und bidirektional
funktionierenden
Ultraschall-Laufzeitdifferenzmessstrecken zur
Durchflussmessungen in teil- und vollgefüllten Rohren.
Das System ist für Wasser, Abwasser und Rohabwasser
geeignet und misst ab geringer Füllhöhe, bis hin zur
Vollfüllung zuverlässig. Ein hydrostatischer
Druckmessaufnehmer mit automatischer Lagekorrektur ist
im Gerätegehäuse integriert. Mittels Keramik-Membrane
mit Anschlag ist der Druckmessaufnehmer gegen Überdruck
gesichert. Das System wird ohne Flansche hergestellt,
stattdessen mit geeigneten Montagestangen zwischen zwei
geflanschte Rohrleitungen geklemmt.

Die LDM besitzt die folgenden Merkmale:
besitzt eine hohe Widerstandsfähigkeit gegenüber
Abrasion und Chemikalien
muss nicht vor Ort kalibriert werden, da die
Kalibrierung komplett werkseitig erfolgt
kann in teilgefüllten Rohren in der Wasser- und
Abwasserindustrie eingesetzt werden
misst den Durchfluss voll- und teilgefüllt mit der
folgenden Genauigkeit ab Mindestfüllhöhe je
Nennweite:
= 2% Abweichung vom Messwert
= 0.5% Abweichung vom Messbereichsendwert

Mindestfüllhöhe
LDM-Nennweite 400  34.8mm

Die LDM kann für die Messung von Durchflussmengen von
folgenden Flüssigkeiten verwendet werden:
Mengenerfassung in kommunalen
Abwasser-Zweckverbänden
Rohabwasser im Zulauf
Entlastungsmengen
Teilgereinigte Abwassermengen im Klärprozess
Gereinigte Wassermengen am Kläranlagen Auslauf
Abwasser-Auslaufkontrolle und Abrechnungsmessung
für Industriebetriebe
Messen von Drainagewasser
Berg- und Prozesswassermessungen im Berg- und
Tunnelbau
Kostenabrechnungs-Messung
Fremdwassermessung
Regenwassermessung
Biologisch und chemisch belastete Abwässer

Das Gerät besteht aus den folgenden Komponenten:

Einem Strömungsoptimierten Rohrstück als
Messaufnehmer mit Schutzart IP66 für den Einsatz in
explosionsgefährdeter Umgebung Zone I:
10 integrierte, redundant angeordnete und
bidirektional funktionierende
Ultraschall-Laufzeitdifferenzmessstrecken
1 kontinuierliche hydrostatische
Füllstandsmessung mit automatischer
Lagekorrektur
1 Vollfüllsensor auf Frequenzhubtechnologie
Messumformer
Steuereinheit (IP54) inkl.
Kompressor-Überwachung (230V/<5A)
Fernbedienung über Webserver mit
integriertem Datenlogger und Visualisierung
Fernwartung durch STEBATEC über VPN
(Ethernet oder GSM/UMTS/LTE)
Funktionen
Aufzeichnung und Ausgabe der 10
gemessenen Fliessgeschwindigkeiten
Aufzeichnung und Ausgabe der Signalqualität
der 10 gemessenen Fliessgeschwindigkeiten
Berechnung, Aufzeichnung und Ausgabe des
gemessenen Durchflusses
Erkennung und Meldung von Verschmutzungen
und notwendigen Wartungsarbeiten
Integrierte Plausibilitätsüberwachung
Möglichkeit Grenzwerte festzulegen und
Alarme/Meldungen zu generieren
Visualisierung der Messdaten am Farbdisplay
des Messumformers in Zahlen und als
Farbgrafik
Bedienung des Systems am Multitouchpanel
und über das integrierte WEBInterface
Integrierte Aufzeichnung der Prozessdaten und
Möglichkeit die Aufzeichnungen im
WEBInterface als Ganglinien darzustellen und
die Datensätze zu exportieren
Integrierte SIM-Karte STEBAmobile für Zugriff
durch STEBATEC zur Durchführung von
Fernwartungsarbeiten
Frei einstellbare Signalausgänge: 4 x 4...20mA,
4x Impuls Transistor oder Relais oder Optional
alternativ zu I/O's VPN-Controller STEBAnet
Schnittstelle Modbus TCP, zur Bereitstellung
der Prozessdaten und Zustände
Erweiterbar mit Alarmsoftware STEBalarm
(ohne zusätzliche Hardware)
Optionaler Anschluss zweier externer
Niveaumessungen möglich (gemittelt oder
redundant)

Fabrikat STEBATEC GmbH, Stuttgart DE

Pneumatisch angetriebene Regelklappe für
Nass-Aufstellung
Dauerbetrieb  keine Betriebszeitbegrenzung
Stufenlose Stellwege
Keine Schalthäufigkeitsbegrenzung
Vermeidung von Schwingungen der
Regelklappe mittels Edelstahl-Gasdruckfeder
Abwasserkompatibel
Regelklappe über Achse mit Hebelwirkung
Regelklappe Stromlos und ohne Wasserfluss
offen mittels Edelstahl-Gasdruckfeder
Regelklappe öffnet so weit, dass Hydraulik
ausserhalb vom Drosselbetrieb nicht gestört
wird
Zyklisches und ereignisorientiertes Einleiten
von Spülvorgängen
Klappe kann komplett verschliessen/absperren
(bis 4m Vordruck)
Dichtungen EPDM
Mechanik: V4A
Kanal und Klappe: Polypropylen
Gasdruckfeder: Edelstahl

Kalibrierte Messstrecke
Vermeidung von luftziehenden Wirbeln durch
ausreichende Dimensionierung
Radialsymmetrischer Strömungsverlauf durch
zentrische Anordnung der Komponenten
Vermeidung von Ablösezonen durch kontinuierliches
Anströmprofil

Zulassung Gesamtsystem
ATEX Zone I

Flüsterleise Kompressor
Kondensatableiter direkt am Druckbehälter elektronisch
mit Kugelhahn und Siebvorfilter, Intervallzeiten
einstellbar über Steuerung PNA (Panel und
WEBInterface). ATEX-Zulassung Zone 1 zur Aufstellung
ausserhalb Zone, jedoch integrierter Bestandteil der
Gesamtinstallation PNA Zone 1.

Kolbenkompressor  Ölfrei
Spannung  230VAC
Nennfrequenz 50Hz
Nennleistung 1,5kW
Nennstrom 5A/6.2A
Max Druck 8 Bar
Inhalt Behälter 50l
Schallpegel 1m 58dB
Farbe Schwarz
Gewicht 33kg
Tankfüllzeit 5 Bar 65sek
Tankfüllzeit 8 Bar 122sek
Abmessungen: LxBxH 78x44x63cm

Notdrossel zu PNA
Schliesst die Regelklappe bei Stromausfall und bei
Störungen auf eine voreinstellbare Stellung.
Magnetventil und Druckminderer mit Manometer
Abmessungen ca. 350 x 170mm

Montage/Installation
Die Montageposition der Schaltanlage im Betriebsgebäude
oder im Aussengelände ist frei zugänglich.
Kabelleerrohrverbindungen mit Zugschnur sind bauseits
verlegt.
Kabelverlegearbeiten erfolgen innerhalb des Bauwerks in
entsprechenden Kunststoff-Kabelverlegerohren.
Wanddurchführungen werden bauseits hergestellt. Die
Kabelverlegearbeiten können ohne Gerüste und
Sicherungshilfsmittel erfolgen.

Elektroanschluss kundenseitig
Absicherung 1x230V/10A oder 13A
Hauptschalter, allpolig trennend, 3fach abschliessbar,
gemäss EN 60204-1

Montage
Einbringen der Kompletten Regelstrecke erfolgt durch
entsprechend große Montagöffnung oberhalb der
Aufstellposition auf der Beckensohle, Montageöffnung
ist für Aufstellung eines Mobilkrans frei zugänglich.

Dokumentation
Pneumatische Abflussregelung inkl. Messumformer

Produktekonfiguration
Gewählte Produktekonfiguration 1A2C3B4A5A6B7A
Optionenauswahl
1A Touchpanel Hochauflösend Web 5" (BxH 10.7x6.5cm)
Multi-Touch
1B Touchpanel Hochauflösend Web 7" (BxH 15x9cm)
Multi-Touch
1C Touchpanel Hochauflösend Web 10" (BxH 22x12cm)
Multi-Touch
1D ALLinONE oder Automationsprojekt Integration
2A Modbus TCP + 1x Impuls + 1x 4..20mA Signalausgang
Durchflussmenge
2B Modbus TCP + 1x Impuls + 3x 4..20mA (Durchfluss,
Füllstand, Kissendruck)
2C Modbus TCP + Komplette 4..20mA und
Impuls-Kommunikation
3A Ohne Kompressorabschaltung im Störfall
3B Mit Kompressorabschaltung im Störfall
4A Magnetantenne
4B Antenne mit mehr Leistung
5A Offene Bauweise. Über Achse schliessende, drucklos
geöffnete Klappe
5Ba Quetschventil - geschlossene Bauweise 90°
Flanschanschluss <1.5x Systemnennweite
5Bb Anschlussschräge Sonderkalkulation
6A Verwendung als MID-gesteuerte PNA
6B Verwendung als LDM-gesteuerte PNA
7A Ohne Wartungsöffnung
7Ba Rohrleitung mit einseitigem Flansch PN10 +
einseitigem Anschluss für Rohrkupplung Openflex (nicht
im Artikel enthalten)
7Bb Rohrleitung mit beidseitigem Flansch PN10
liefern und funktionstüchtig montieren
Menge: 1,000 St

### Titel 06 Stundenlohnarbeiten

**06.1 Vorarbeiter**
Vorarbeiter.
Menge: 5,000 h

**06.2 Facharbeiter**
Facharbeiter.
Menge: 5,000 h

**06.3 Hilfsarbeiter**
Hilfsarbeiter.
Menge: 5,000 h

**06.4 Radbagger**
Radbagger, ca. 0,4 - 0,6 m3 (JCB o.ä.)
Menge: 5,000 h

**06.5 Kettenbagger**
Kettenbagger ca. 0,6 - 1,2 m3.
Menge: 5,000 h

**06.6 Kompressor**
Kompressor mit Abbauhammer o.B.
Menge: 5,000 h

**06.7 Lkw-Kipper 8 to**
Lkw-Kipper, ca 8 to Nutzlast.
Menge: 5,000 h

**06.8 Lkw-Kipper, 12 to**
Lkw-Kipper, ca. 12 to Nutzlast.
Menge: 5,000 h

### Titel 07 Verschiedenes

**07.1 Bestandslageplan herstellen**
Nach Abschluß der Bauarbeiten werden die Kanal- und
Wasserhauptleitungen von einem, durch den AN
beauftragten Vermessungsbüro oder eigenmächtig
eingemessen.

Die Bestandspläne,Abrechnungspläne (Einmessungen) sind
im PDF Format im Maßstab 1:500 und als DXF/DWG-Datei
einzureichen.

Auf dem Bestandsplan muss die genaue Lage der
Hausanschlußleitungen für jede Anschlußart (RW, SW und
WL) getrennt, durch Maßeintragungen auf feste
Bezugspunkte zu ersehen sein.
Planunterlagen (Katasterunterlagen) werden vom AG zur
Verfügung gestellt.

Zusätzlich sind Hausanschlussprotokolle (Vorgabe AG)
mit Einmessskizzen für jeden einzelnen Hausanschluss
vorzulegen.
Die Hausanschlüsse müssen durch Fotos (mind. 2 Stück
pro Anschlußart) dokumentiert werden und sind den
Hausanschlußprotokollen beizufügen.

Die Pläne sind dem AG vor der Stellung der
Schlussrechnung zur Prüfung vorzulegen. Andernfalls
kann eine Prüfung der Schlussrechnung nicht
stattfinden.
Menge: 1,000 psch

USt %: 19,00
